# Muster-Leistungsbeschreibung
Leistungsbeschreibung (GAEB 90, DA81)
Währung: EUR

## Überarbeitung von Altputzfassaden
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Bauzustandsanalyse

Vor der Wahl einer geeigneten
Instandsetzungsmaßnahme ist das zu sanierende
Bauteil / Mauerwerk im ausreichenden Maße zu
untersuchen. Art und Umfang der Untersuchungen
sind objektspezifische festzulegen.

Für die Probennahme, den Untersuchungsmethoden und
der Beurteilung sind die Vorgaben des WTA
Merkblattes 4-5-99/D "Beurteilung von Mauerwerk -
Mauerwerksdiagnostik" zu berücksichtigen.

### Titel 00002 Vorarbeiten

**00002.0001 Reinigung von Fassadenflächen nach Wahl AN**
Reinigung von Fassadenflächen durch geeignetes
Verfahren nach Wahl des AN.

Untergrund:________________

Das Reinigungsziel ist objektbezogen in Abstimmung mit
dem AG bzw. der örtlichen Bauleitung festzulegen

Ziel der Reinigung ist nicht eine absolut saubere,
porentief reine Baustoffoberfläche, sondern die
Entfernung von
nicht tragfähigen Altbeschichtungen und/oder
Verunreinigungen, welche die feuchtetechnischen
Eigenschaften des Baustoffes und/oder die Haftung
nachfolgend aufzubringender Materialien negativ
beeinflussen.

Ein Substanzverlust durch zu hohen Arbeitsdruck
und/oder zu hoher Abrasion des Reinigungsverfahrens
sind in jedem Fall zu vermeiden. Führt das
ausgewählte Reinigungsverfahren zu einer merklichen
Schädigung der Oberfläche, sind die Arbeiten
unverzüglich einzustellen und die Bauleitung zu
verständigen.

Die Kosten für das Herstellen von Probe- und/oder
Musterflächen incl. Schutzmaßnahmen für angrenzende
und nicht zu behandelnde Flächen sind in die
Einheitspreise einzukalkulieren, ebenso das Vorhalten
dafür notwendiger Materialien, Werkzeuge, Maschinen
und Geräte.

Evtl. anfallendes Wasser und abgetragenes Material
wird Eigentum des AN und ist umweltgerecht nach
den Bestimmungen des Gesetzgebers zu entsorgen.
Die örtlich geltenden Imissionsschutzbestimmungen
sind zu beachten.

Angebotenes Verfahren:_____________________________
Einheit: m2

**00002.0002 Altputz teilweise entfernen**
Schadhaften, gerissenen und/oder hohliegenden
Altputz rückstandsfrei entfernen.
Schadhafte, nicht tragfähige Fugen mind. 2,0 cm
tief ausräumen.
Flächen trocken reinigen.
Anfallenden Bauschutt in Container verladen
und gemäß den
örtlichen Bestimmungen entsorgen.
Einheit: m2

**00002.0003 Wässrige Grundierung, hydrophobierend und verfestigend (Primer Hydro HF)**
*** Bedarfsposition ohne GB
Grundieren des vorbereiteten, saugfähigen Untergrundes
aus ___________________________

mit  einer wässrigen Tiefengrundierung mit festigender
und
hydrophobierender Wirkung.

Produkt: Primer Hydro HF
oder glw.

Eigenschaften:
- Festigend
- Saugfähigkeitsegalisierend
- Wässrig

Produktkenndaten
Trägermaterial: Wasser
Festkörpergehalt: 15 %
Dichte (20 °C): ca. 1,0 g/cm³
Flammpunkt: nicht brennbar - wasserverdünnbar
pH-Wert: 8

Das Material ist ggf. durch Verdünnung mit Wasser auf
die Saugfähigkeit des Untergrundes anzupassen.

Angebotenes Produkt:______________

Verbrauch:
mind. ca. 0,16 - 0,2 l/m² je nach Untergrund
Remmers Primer Hydro HF <0725>
Einheit: m2

**00002.0004 Haftgrundierung mit Quarzgrund**
*** Bedarfsposition ohne GB
Grundieren des vorbereiteten, mineralischen
Untergrundes
mit geringer Saugfähigkeit mit einem
quarzsandgefüllten
Voranstrich auf Dispersionsbasis.

Produkt: Remmers Quarzgrund,
oder glw.

Eigenschaften:
Rauigkeits-/griffigkeitserhöhend
Hohes Haftvermögen
Weiß pigmentiert
Grobgefüllt
Alkalibeständig

Produktkenndaten:
Trägermaterial Wasser
Festkörpergehalt 70 %
Dichte (20 °C) Ca. 1,40 g/ml
Viskosität Ca. 2000 mPa
Größtkorn 0,7 mm
pH-Wert 8
Aussehen Weiß pigmentiert

Angebotenes Produkt:______________

Verbrauch:
ca. 0,2 - 0,3 l/m² je nach Untergrund
Remmers Quarzgrund <2810>
Einheit: m2

### Titel 00003 Putzausbesserung

**00003.0001 Putzfehstellen mit NHL Top Historic egalisieren**
*** Grundposition ZZ 001.0
Putzfehlstellen egalisieren.

Untergrund vornässen und mit einem Grundputz der
Festigkeitsklasse CS II fachgerecht beiputzen und evtl.
der umgebenden Struktur anpassen.

Produkt: Remmers NHL Top Historic
oder glw.

Eigenschaften:
Zementfrei
Spannungsarmer Erhärtungsverlauf
Niedriger E-Modul
Feuchte- und Klimaregulierend

Produktkenndaten:
Schichtdicke Max. 20 mm
Wasseranspruch ca. 16,5 % entspricht 4,1 l / 25 kg
Biegezugfestigkeit (28 d) 0,9 N/mm²
Brandverhalten Klasse A1
Druckfestigkeit (28 d) 3,5 N/mm²
Größtkorn ca. 1,2 mm

Angebotenes Produkt:______________

Verbrauch:
Ca. 1,6 kg/m²/mm Remmers NHL Top Historic <0490>
Einheit: m2

**00003.0002 Putzfehlstellen mit SP Levell egalisieren**
*** Wahlposition ZZ 001.1
Putzfehlstellen egalisieren.

Untergrund vornässen und mit einem Grundputz der
Festigkeitsklasse CS II fachgerecht beiputzen und evtl.
der umgebenden Struktur anpassen.

Produkt:
Remmers SP Levell
oder glw.

Produkt: Remmers SP Levell
oder glw.

Eigenschaften:
Hohes Salzspeichervermögen
Porosität 51 Vol.%
Hoher Sulfatwiderstand und niedrig wirksamer
Alkaligehalt (SR/NA)
Wasserdampfdiffusionsoffen
Kapillaraktiv
Einlagige Auftragsdicken 10 bis 40 mm
Maschinengängig

Produktkenndaten:
Porosität > 50 Vol. %
Schüttdichte: ca. 1,0 kg/dm³
Druckfestigkeit: entspricht CS III (i.M. 5,5
N/mm²)
kapillare Wasseraufnahme: > 1,0 kg/m²
Wassereindringtiefe: > 5 mm

Angebotenes Produkt:______________

Verbrauch:
Ca. 9,5 kg/m² bei 10 mm Schichtdicke
Remmers SP Levell <0401>
Einheit: m2

**00003.0003 Putzfehlstellen mit SP Top rapid egalisieren**
*** Wahlposition ZZ 001.2
Untergrund vornässen und mit einem schnell abbindenden
Sanierputz der Festigkeitsklasse CS II fachgerecht
beiputzen und der umgebenden Struktur anpassen.

Produkt: Remmers SP Top rapid
oder glw.

Eigenschaften:
Schnell erhärtend
Hoher Sulfatwiderstand und niedrig wirksamer
Alkaligehalt (SR/NA)
Hohes Salzspeichervermögen
Wasserdampfdiffusionsoffen
Porenhydrophob
Faserverstärkt
Austrocknungsfördernd
Einlagige Auftragsdicke bis 30 mm

Produktkenndaten:
Schichtdicke Einlagig bis 30 mm
Zweilagig bis 40 mm
Schüttdichte Ca. 0,9 kg/dm³
Druckfestigkeitsklasse CS II (1,5 - 5,0 N/mm²)
Wasseranspruch Ca. 6,2-6,4 l / 20 kg
Kap. Wasseraufnahme w24 ? 0,3 kg/m²
Wasserdampfdurchlässigkeit ? ? 15
Wassereindringtiefe Nach 24 h < 5 mm
Brandverhalten Klasse A1
Größtkorn 1,25 mm
Gesteinskörnung gemäß DIN EN 13139
Fremdüberwachung GG-Cert + WTA

Angebotenes Produkt:

__________________

Verbrauch:
Ca. 8,0 kg/m²/cm Schichtdicke
Remmers SP Top rapid <0404>
Einheit: m2

**00003.0004 Putzrisse >0,2 mm aufweiten und mit VM Fill rapid schließen**
Risse > 0,2 mm ohne Hohllagen im Altputz
auf mind. 5 x 5 mm (BxT) v-förmig aufweiten und mit
einem
schnellabbindenden, filzbaren Reparaturmörtel
schließen.
Oberfläche der umgebenden Struktur anpassen.

Produkt: Remmers VM Fill rapid
oder glw.

Eigenschaften:
Schnell abbindend
Wasserabweisend
Wasserdampfdurchlässig
Gutes Haftvermögen
Filzbar
Wasser-, wetter- und frostbeständig

Produktkenndaten:
Schichtdicke Einlagig 2 - 4 mm
Zweilagig bis max. 6 mm
Schüttdichte Ca. 1,4 kg/dm³
Wasseranspruch Ca. 5,7-5,9 l/25 kg
Kapillare Wasseraufnahme w = < 0,2 kg/(m²h )
Wasserdampfdiffusion sd = 0,5 m (2 mm Schichtdicke)
Druckfestigkeit Ca. 10 N/mm²
Größtkorn ? 0,5 mm

Angebotenes Produkt:

_________________

Verbrauch:
Ca. 1,3 kg/m²/mm Schichtdicke
Remmers VM Fill rapid <0519>
Einheit: m2

**00003.0005 Armierungsspachtelung auf gerissenenPutzflächen**
Dünnschichtputz aus dem hochvergüteten,
wasser-, und frostbeständigen
Klebe- und Armierungsmörtel auftragen und
dauerelastisches, verrottungsfestes Armierungsgewebe
einarbeiten.

Mindestputzdicke: 5 mm

Produkte:
Remmers VM Fill
Remmers Tex 4/100
oder glw.

Eigenschaften Armierungsmörtel:
Wasserabweisend
Wasserdampfdurchlässig
Gutes Haftvermögen
Wasser-, wetter- und frostbeständig
Maschinengängig

Produktkenndaten Armierungsmörtel:
Schichtdicke Einlagig 2 - 4 mm
Zweilagig bis max. 6 mm
Schüttdichte Ca. 1,5 kg/dm³
Wasseranspruch 5,8-6,0 l/25 kg
Kapillare Wasseraufnahme w = < 0,2 kg/(m²h )
Wasserdampfdiffusion sd = 0,5 m (2 mm Schichtdicke)
Druckfestigkeit (28 d) > 5 N/mm²
Größtkorn = 0,5 mm

Angebotene Produkte:
______________
______________

Verbrauch:
ca. 1,2 kg/m²/mm Remmers VM Fill <0515>
ca. 1,1 m²/m² Remmers Tex 4/100 <3880>
Einheit: m2
